# Cesta geotérmica

- Propriedade do ficheiro: CYPE INGENIEROS, S.A.
- Formato: FIEBDC-3/2002
- Moeda: EUR
- Custos indirectos: 3.00 %
- IVA: 23.00 %

## I Instalações

### IC Aquecimento, climatização e A.Q.S.

#### ICU Geotermia

**ICU012** Ud Cesta geotérmica, modelo Geo Calix "UPONOR IBERIA", de 2 m de altura, formada por tubo de polietileno reticulado (PE-Xa) de 32 mm de diâmetro e 2,9 mm de espessura, SDR11, de 150 m de comprimento, diposto em forma de anel.
Fornecimento e colocação de cesta geotérmica, modelo Geo Calix "UPONOR IBERIA", de 2 m de altura, formada por tubo de polietileno reticulado (PE-Xa) de 32 mm de diâmetro e 2,9 mm de espessura, SDR11, de 150 m de comprimento, diposto em forma de anel, com tramo de tubagem de ligação a colector, de 20 m de comprimento, sem incluir a escavação nem o enchimento. Incluindo ligações de tubagens e remates. Totalmente montada, ligada e testada pela empresa instaladora através dos correspondentes ensaios.
Inclui: Implantação da cesta. Colocação da cesta. Ligação de todos os circuitos. Carga de entulho para camião ou contentor.
Critério de medição de projecto: Número de unidades previstas, segundo documentação gráfica de Projecto.
Critério de medição de obra: Medir-se-á o número de unidades realmente executadas segundo especificações de Projecto.

| Código | Un | Descrição | Rendimento | Preço | Importância |
|---|---|---|---|---|---|
| mt37sgu010i | Ud | Cesta geotérmica, modelo Geo Calix "UPONOR IBERIA", de 2 m de altura, formada por tubo de polietileno reticulado (PE-Xa) de 32 mm de diâmetro e 2,9 mm de espessura, SDR11, de 150 m de comprimento, diposto em forma de anel, com tramo de tubagem de ligação a colector, de 20 m de comprimento. (material) | 1.000 | 1586.37 | 1586.37 |
| mo004 | h | Oficial de 1ª instalador de aquecimento. (mão de obra) | 0.202 | 17.41 | 3.52 |
| mo103 | h | Ajudante de instalador de aquecimento. (mão de obra) | 0.202 | 16.42 | 3.32 |
| % | % | Custos directos complementares | 2 % | 1593.21 | 31.86 |
|  |  | Custos directos |  |  | 1625.07 |
