# Sprinkler automático oculto

- Propriedade do ficheiro: CYPE INGENIEROS, S.A.
- Formato: FIEBDC-3/2002
- Moeda: EUR
- Custos indirectos: 3.00 %
- IVA: 23.00 %

## I Instalações

### IF Abastecimento de água

#### IFO Protecção contra incêndios para habitações

**IFO030** Ud Sprinkler automático oculto, residencial, resposta rápida, com ampola fusível, ruptura a 74°C, deflector e corpo do sprinkler de bronze, de 1/2" DN 15 mm de diâmetro de rosca, constante de descarga K de 70 (métrico), modelo PSS "UPONOR IBERIA", com tampa de latão, ruptura a 57°C da soldadura eutéctica para a liberação da tampa, acabamento branco, modelo PSS.
Fornecimento e instalação de sprinkler automático oculto, residencial, resposta rápida, com ampola fusível, fusível com soldadura de berílio-níquel, pintado de preto, com mecanismo de alavanca simétrica, ruptura a 74°C, deflector e corpo do sprinkler de bronze, de 1/2" DN 15 mm de diâmetro de rosca, constante de descarga K de 70 (métrico), modelo PSS "UPONOR IBERIA", ensaiado por UL (Underwriters Laboratories), com tampa de latão, ruptura a 57°C da soldadura eutéctica para a liberação da tampa, acabamento branco, modelo PSS. Inclusive acessórios e peças especiais para ligação à rede de distribuição de água. Totalmente montado, ligado e testado.
Inclui: Marcação da disposição do sprinkler, coordenada com as restantes instalações ou elementos que possam ter interferências. Ligação à rede de distribuição de água.
Critério de medição de projecto: Número de unidades previstas, segundo documentação gráfica de Projecto.
Critério de medição de obra: Medir-se-á o número de unidades realmente executadas segundo especificações de Projecto.

| Código | Un | Descrição | Rendimento | Preço | Importância |
|---|---|---|---|---|---|
| mt41upo011d | Ud | Sprinkler automático oculto, residencial, resposta rápida, com ampola fusível, fusível com soldadura de berílio-níquel, pintado de preto, com mecanismo de alavanca simétrica, ruptura a 74°C, deflector e corpo do sprinkler de bronze, de 1/2" DN 15 mm de diâmetro de rosca, constante de descarga K de 70 (métrico), modelo PSS "UPONOR IBERIA", ensaiado por UL (Underwriters Laboratories). (material) | 1.000 | 37.50 | 37.50 |
| mt41upo016d | Ud | Tampa de latão, ruptura a 57°C da soldadura eutéctica para a liberação da tampa, acabamento branco, modelo PSS "UPONOR IBERIA", ajuste do talão até 1/2" para facilitar a instalação, para sprinkler automático oculto. (material) | 1.000 | 18.50 | 18.50 |
| mt37tpu530g | Ud | Tê com saída roscada fêmea, de plástico (PPSU), de 25 mm x 1/2" x 25 mm, "UPONOR IBERIA", sistema de união Quick and Easy. (material) | 1.000 | 9.22 | 9.22 |
| mo008 | h | Oficial de 1ª canalizador. (mão de obra) | 0.251 | 17.41 | 4.37 |
| mo107 | h | Ajudante de canalizador. (mão de obra) | 0.251 | 16.42 | 4.12 |
| % | % | Custos directos complementares | 2 % | 73.71 | 1.47 |
|  |  | Custos directos |  |  | 75.18 |
