# Válvula de assento, de latão, de 16 mm de diâmetro, "UPONOR IBERIA", com manípulo à vista com embelezador de aço inoxidável

- Propriedade do ficheiro: CYPE INGENIEROS, S.A.
- Formato: FIEBDC-3/2002
- Moeda: EUR
- Custos indirectos: 3.00 %
- IVA: 23.00 %

## I Instalações

### IF Abastecimento de água

#### IFW Elementos

**IFW010** Ud Válvula de assento, de latão, de 16 mm de diâmetro, "UPONOR IBERIA", com manípulo à vista com embelezador de aço inoxidável.
Fornecimento e instalação de válvula de assento, de latão, de 16 mm de diâmetro, "UPONOR IBERIA", com manípulo à vista com embelezador de aço inoxidável. Totalmente montada, ligada e testada.
Inclui: Marcação. Ligação da válvula aos tubos.
Critério de medição de projecto: Número de unidades previstas, segundo documentação gráfica de Projecto.
Critério de medição de obra: Medir-se-á o número de unidades realmente executadas segundo especificações de Projecto.

| Código | Un | Descrição | Rendimento | Preço | Importância |
|---|---|---|---|---|---|
| mt37avu020e | Ud | Válvula de assento, de latão, de 16 mm de diâmetro, "UPONOR IBERIA", sistema de união Quick and Easy. (material) | 1.000 | 14.68 | 14.68 |
| mt37avu100f | Ud | Manípulo à vista com embelezador de aço inoxidável, "UPONOR IBERIA". (material) | 1.000 | 7.56 | 7.56 |
| mt37www010 | Ud | Material auxiliar para instalações de abastecimento de água. (material) | 1.000 | 1.40 | 1.40 |
| mo008 | h | Oficial de 1ª canalizador. (mão de obra) | 0.109 | 17.41 | 1.90 |
| mo107 | h | Ajudante de canalizador. (mão de obra) | 0.109 | 16.42 | 1.79 |
| % | % | Custos directos complementares | 2 % | 27.33 | 0.55 |
|  |  | Custos directos |  |  | 27.88 |
