# ICU018

- Propriedade do ficheiro: CYPE INGENIEROS, S.A.
- Formato: FIEBDC-3/2002
- Moeda: EUR
- Custos indirectos: 3.00 %
- IVA: 23.00 %

## I Instalações

### IC Aquecimento, climatização e A.Q.S.

#### ICU Geotermia

**ICU018** Ud Tubagem para formação de estaca geotérmica, formada por tubo de polietileno reticulado (PE-Xa), recoberto de uma camada de polietileno negro resistente aos raios UV, de 25 mm de diâmetro exterior e 2,3 mm de espessura, SDR11, modelo Geo Piles PLUS "UPONOR IBERIA", com pés para união em U de tubos, modelo Geo Piles, distanciadores para tubos, modelo Geo Piles, atilhos de fixação à armadura da estaca (não incluída neste preço), curvatubos de plástico, modelo Geo Piles, tampões para os tubos, modelo Geo Vertis.
Fornecimento e colocação de tubagem para formação de estaca geotérmica, formada por tubo de polietileno reticulado (PE-Xa), recoberto de uma camada de polietileno negro resistente aos raios UV, de 25 mm de diâmetro exterior e 2,3 mm de espessura, SDR11, modelo Geo Piles PLUS "UPONOR IBERIA", com pés para união em U de tubos, modelo Geo Piles, distanciadores para tubos, modelo Geo Piles, atilhos de fixação à armadura da estaca (não incluída neste preço), curvatubos de plástico, modelo Geo Piles, tampões para os tubos, modelo Geo Vertis. Incluindo ligações de tubagens e remates. Totalmente montada, ligada e testada pela empresa instaladora através dos correspondentes ensaios.
Inclui: Colocação de tubagens, acessórios e peças especiais. Ligação de todos os circuitos. Realização de ensaios.
Critério de medição de projecto: Número de unidades previstas, segundo documentação gráfica de Projecto.
Critério de medição de obra: Medir-se-á o número de unidades realmente executadas segundo especificações de Projecto.

| Código | Un | Descrição | Rendimento | Preço | Importância |
|---|---|---|---|---|---|
| mt37tpu070qc | m | Tubo de polietileno reticulado (PE-Xa), recoberto de uma camada de polietileno negro resistente aos raios UV, de 25 mm de diâmetro exterior e 2,3 mm de espessura, SDR11, modelo Geo Piles PLUS "UPONOR IBERIA", segundo NP EN ISO 15875-2, com o preço incrementado em 10% relativamente a acessórios e peças especiais. (material) | 82.000 | 4.31 | 353.42 |
| mt37sgu031d | Ud | Distanciador para tubos de 25 mm de diâmetro, modelo Geo Piles "UPONOR IBERIA". (material) | 12.000 | 6.49 | 77.88 |
| mt37sgu030d | Ud | Pé de polietileno de alta densidade (PE 100), para união em U de tubos, electrossoldável, modelo Geo Piles "UPONOR IBERIA". (material) | 4.000 | 83.45 | 333.80 |
| mt37tpu705d | Ud | Atilho de poliamida para fixação da tubagem, modelo Multi "UPONOR IBERIA". (material) | 80.000 | 0.07 | 5.60 |
| mt37sgu035h | Ud | Curvatubos de plástico, modelo Geo Piles, de 25 mm de diâmetro, modelo Geo Piles "UPONOR IBERIA". (material) | 8.000 | 5.61 | 44.88 |
| mt37sgu033q | Ud | Tampão para tubo de polietileno reticulado (PE-Xa) de 25 mm de diâmetro, SDR11, modelo Geo Vertis "UPONOR IBERIA". (material) | 8.000 | 1.67 | 13.36 |
| mo004 | h | Oficial de 1ª instalador de aquecimento. (mão de obra) | 1.001 | 17.41 | 17.43 |
| mo103 | h | Ajudante de instalador de aquecimento. (mão de obra) | 1.001 | 16.42 | 16.44 |
| % | % | Custos directos complementares | 2 % | 862.81 | 17.26 |
|  |  | Custos directos |  |  | 880.07 |

| Código | Un | Descrição | Preço |
|---|---|---|---|
| mo008 | h | Oficial de 1ª canalizador. (mão de obra) | 17.41 |
| mo107 | h | Ajudante de canalizador. (mão de obra) | 16.42 |
